# Plaza Nord
Angebotsaufforderung (GAEB DA XML 3.2, DA83)
Projekt: A23017
Währung: EUR
Erstellt mit: GXML Toolbox V3.3 R20220330, ORCA AVA 25.0.5 - Enterprise Edition 25.00.05, 09.07.2024

## ALLGEMEINE TECHNISCHE VORBEMERKUNGEN
ALLGEMEINE TECHNISCHE VORBEMERKUNGEN

Die Gesellschaft für Innovation und Unternehmensförderung mbH & Co. Flächenmanagement Saarbrücken KG, ansässig in der Nell-Breuning-Allee 8 in 66115 Saarbrücken
plant den Neubau eines Bürokomplexes "Plaza Nord"
auf den Saarterrassen. Das Grundstück befindet sich zwischen der Hochstraße und der Konrad-Zuse-Straße in Saarbrücken-Burbach.

1.1 ANGABEN ZUM GEPLANTEN GEBÄUDE
Konzipiert ist ein 5-geschossiges Bürogebäude, mit vier Vollgeschossen, einem Staffelgeschoss und einem Untergeschoss. Die Gebäudeplanung sieht einen Eingang von der Hochstraße und zwei Eingänge von der Konrad-Zuse-Straße aus vor.

Ím Erdgeschoss sind neben einem Foyer- und Empfangsbereich Räume für Besprechungen und Seminare vorgesehen, sowie die Möglichkeit für einen Kundenbereich und Büronutzung.

In den Obergeschossen befinden sich die Büros in einem Kombination aus Großraum-, Einzel- und Doppelbüros. Im mittleren Gebäudeteil ist eine Erschließungs- und Versorgungsschiene mit Treppenhäusern, Aufzügen, Sanitärbereichen, Teeküchen etc. vorgesehen.

Das Untergeschoss ist als Vollunterkellerung geplant. Hier befinden sich hauptsächlich Technikflächen, Lager- und Archivräume, sowie Sanitärbereiche.

1.2  ZUGANGSWEGE/ VERKEHRSVERHÄLTNISSE
Für die Zugangswege wird unverbindlich auf folgendes
hingewiesen.

Öffentliche Straßen:
Straßen innerhalb des Gewerbegebietes, konkret in unserem Fall, die direkt angrenzende Straße:
"Konrad-Zuse-Straße" sowie der Hochstraße in Saarbrücken.

Verkehrsbeschränkung:
entsprechend den örtlichen Gegebenheiten.
Die Zufahrt zur Baustelle beispielsweise mit Öffnen des Bauzauns, die Organisation der Anfahrt & die Erschließung, erfolgen in allen Fällen eigenverantwortlich.
Alle etwaig vorhandenen Bauzaunelemente & Tore sind unmittelbar nach Zutritt/Zufahrt wieder ordnungsgemäß zu verschließen um die Sicherheit der Baustelle jederzeit zu gewährleisten.

Die Anfahrbarkeit durch die Feuerwehr für die  Baustelle und die Angrenzenden bzw. Umliegenden muss dauerhaft sichergestellt sein.

1.3 BAUSTRASSE, LAGERFLÄCHEN
& ARBEITSPLÄTZE
Lager- und Aufenthaltsräume werden nach enger Absprache mit dem Bauherren und der örtlichen Bauleitung, innerhalb des vorhandenen Geländes in entsprechender und ausreichender Form ausgewiesen und zur Verfügung gestellt.

Auf dem Grundstück stehen hierfür nur sehr beengte Platzverhältnisse zur Verfügung!

Aufstell- und Lagerflächen werden auf dem Baugelände vom Auftraggeber für die Bauzeit nur in sehr begrenztem Maße und nur nach tatsächlichem Bedarf und in enger vorausgehender Absprache mit dem Auftraggeber/ der Bauleitung überlassen.
Materialieferungen sollen vom Auftragnehmer  Just-In-Time geplant werden. Die Materialien sollen direkt nach Anlieferung an ihren Einsatzort verbracht werden (bspw. bei den Dachabdichtungsarbeiten Platzierung auf dem Dach).
Sollte der AN sich nicht an die o. a.  Vorgehensweise halten, behält sich er AG/ die Bauleitung vor, nach schriflticher Ankündigung, die falsch gelagerten/ platzierten Materialien etc, dies gilt sowohl für die Innenbereiche im Gebäude, als auch für die Außenbereiche, vom AN kurzfristig entfernen bzw. umsetzen zu lassen. Die Kosten hierfür trägt der AN.

Die Ab- und Zufahrt zum Baugelände darf weder durch Lieferfahrzeuge, noch durch Materialien blockiert oder verunreinigt werden. Bauschutt oder sonstige Abfälle dürfen auf der Baustelle nicht gestapelt oder auf dem Gelände verfüllt werden!

Vor Beginn der Arbeiten hat der AN zusammen mit dem AG eine entsprechende Bestandsfeststellung durchzuführen.

Die Bau-, Montage- und Lagerflächen werden entsprechend durch den AG rechtsmängelfrei zur Verfügung gestellt. Der AN übernimmt für seinen Ausführungszeitraum die Verkehrssicherungspflicht!
Nach Beendigung der Arbeiten sind die Baustraßen und Lagerflächen restlos zu beseitigen, sowie die Flächen in ihren ursprünglichen Zustand zurück zu versetzen.

1.4 BESONDERE BELASTUNGEN
Besondere Belastungen aus Immisionen, sowie speziellen klimatischen oder betrieblichen Bedingungen liegen nicht vor.

Aus Auftragnehmersicht sind allerdings alle Arbeiten lärmreduziert auszuführen, ggf. auch mit lärmdämpfenden Zusatzgeräten oder Vorrichtungen.
Es gelten jeweils die Richtlinien des Amts für Arbeitsschutz.

1.5 ANSCHLÜSSE
Die Anschlussanlagen für Wasser und Energie werden im Zuge der Rohbau-Arbeiten erstellt werden und zur Verfügung gestellt.
Pro Geschoss stehen je 3 Baustromverteiler zur Verfügung. Von diesen Punkten ausgehend muss der AN den Strom in Eigenverantwortung an die benötien Stellen verlegen.

Im  Außenbereich Erdgeschoss steht ein Bauwasseranschluss zu Verfügung. Von diesem  Punkt ausgehend erfolge von Seiten der AN die weitere Verlegung in Eigenregie.

1.6 SCHUTTBESEITIGUNG & ENTSORGUNG
Die Entsorgungen erfolgen nach den geltenden Gesetzen, geltenenden Richtlinien und Gewerbeabfallverordnungen.
Die Baustelle ist mindestens 2 mal wöchentlich zu reinigen und angefallener Schutt ist zu beseitigen.
Der AN hat eigenverantwortlich sinnvolle, zugelassene und geeignete Entsorgungsweisen zu wählen.

Beim Umgang mit kontaminierter Bausubstanz sind strengstens die behördlichen Auflagen, sowie die Anweisungen der OÜ einzuhalten.

Weiter ist der AN dazu verpflichtet, die Verpackungsmaterialien seines Gewerkes täglich unaufgefordert und ohne weitere Vergütung von der Baustelle zu entfernen.
Kommt er dieser Verpflichtung auch nach einmaliger schriftlicher Anmahnung durch die Bauleitung nicht nach, so erfolgt die Reinigung und Entsorgung durch Dritte auf Kosten des AN.

Darüber hinaus ist die Baustelle nach Beendigung des gesamten Leistungsumfangs, im Arbeits- und Einwirkungsbereichs des Auftragnehmers in ordnungsgemäßem Zustand besenrein zu übergeben.

1.7 ARBEITSZEITEN
Grundsätzlich ist vorzusehen, dass die Leistungen jedes Gewerkes in einer geregelten Arbeitszeit, bis zu einer 6-Tage-Woche/Werktage (mögliche Arbeitstage: Montag-Samstag) nach Tarifverträgen zu erbringen sind. Für den gesamten Zeitraum ist die volle Baustellenbesetzung vorzusehen und dies so in der Gesamtkalkulation zu berücksichtigen.

ANGABEN ZUR AUSFÜHRUNG UND DEM ABLAUF
Dem Angebot zugrunde liegt mit Abgabe der Vergabeformulare die VOB in allen Teilen, in der derzeit gültigen Fassung.

2.0 BAU -UND FACHBAULEITUNG LBO
Die Fachbauleitung nach LBO §60 übernimmt der Auftragnehmer. Anordnungen Dritter dürfen nicht befolgt werden- ausgenommen hiervon ist der Auftraggeber oder dessen Stellvertreter.

Er gewährleistet die Einhaltung der gesetzlichen, baupolizeilichen und berufsgenossenschaftlichen Verpflichtungen sowie der Sicherheitsbestimmungen im gesamten Bereich der Baustelle, auch während der Arbeitsruhe.

2.1 SICHERHEITS UND GESUNDHEITSKOORDINATION
Die Baustelle wird durch einen Sicherheits- und Gesundheitskoordinator betreut.

Der Auftragnehmer hat auf jeden Fall mit der örtlichen Bauleitung und dem Sicherheits- und Gesundheitskoordinator spätestens 1 Woche vor Arbeitsbeginn einen gemeinsamen Termin betreffend der Sicherheit und des Bauablaufs zu koordinieren und wahrzunehmen.

2.1.1 BAUTAGEBÜCHER
Der Auftragnehmer hat Bautagebücher zu führen und davon dem Architekten mindestens wöchentlich, Durchschriften in zweifacher Ausführung zu übergeben. Die Berichte müssen alle Angaben enthalten, die für die Bauausführung und Abrechnung von Bedeutung sind, insbesondere über Behinderungen!

3.0 RECHTSGESCHÄFTLICHE VERTRETUNG DES AUFTRAGGEBERS
Die Bauleitung ist vom Auftraggeber allein in technischer Hinsicht bevollmächtigt. Er ist ohne ausdrückliche schriftliche Vollmacht nicht berechtigt, rechtlich wirksame Erklärungen für den Auftraggeber abzugeben oder in Empfang zu nehmen:
Architekturbüro Peter Heinz

4.0 BAUZEICHNUNGEN UND GEBÄUDEEINMESSUNG
Vor Beginn der Arbeiten sind die Maße der Bauzeichnungen zu prüfen, die Ausführungsmaße für die Arbeiten durch Überprüfung der örtlichen Baumaße festzustellen und Unstimmigkeiten dem Auftraggeber sofort vor Ausführung der Arbeiten schriftlich anzuzeigen.

In jedem Geschoss wurden von Seiten der AG Meterrisse an 2 Punkten gekennzeichnet. Alle weiteren Einmessungen sind Sache des AN.
Die Auführung der einzelnen Arbeiten hat zwingend ausschließlich nach den durch die örtliche Bauleitung angezeigten Meterisse zu erfolgen!

Etwaige Unklarheiten oder Fehler in den Arbeitsunterlagen hat der Unternehmer vor Arbeitsbeginn zu klären.

Toleranzen:
Für Toleranzen der Vorleistungen anderer Gewerke sowie für die Qualitätsbeurteilung der abzunehmenden Leistung gelten grundsätzlich DIN 18201 und 18202  Toleranzen im Hochbau, soweit nichts anderes vorgeschrieben wurde.

Das Aufmaß/Baumaß ist vom AN grundsätzlich eigenverantwortlich am Bau zu nehmen.
Fordert der AG, dass die Konstruktionen schon zu einem
Zeitpunkt zur Montage bereitstehen müssen, der ein vorheriges Aufmaß unmöglich macht, so sind unter Berücksichtigung der Bautoleranzen nach DIN die Fertigungsmaße mit dem AG zu vereinbaren.

5.0 MATERIALIEN
Für alle einzubauenden Materialien und Gegenstände hat der Auftragnehmer dem Auftraggeber auf Anforderung nach Auftragserteilung rechtzeitig Proben, Musterstücke und Zulassungsbescheide unentgeltlich vorzulegen.

Baustoffe müssen den einschlägigen Normen genügen. Für Funktion und Materialqualität von gelieferten Teilen/Baustoffen trägt der Unternehmer die Verantwortung.
Sämtliche Kosten für Güteprüfungen sind in die Einheitspreise einzurechnen, sofern nicht gesonderte Leistungspositionen ausgeschrieben sind.

Der Auftragnehmer ist grundsätzlich verpflichtet, bauseitig geliefertes oder vorgesehenes Material auf die Verwendbarkeit zur Herstellung eines mangelfreien Werkes zu prüfen. Die Pflichten des Auftraggebers werden damit nicht eingeschränkt.

Werden für einzubauendes Material Gütenachweise gemäß den Rechtsvorschriften, DIN-Bestimmungen oder Vertragsunterlagen gefordert, so gelten diese auch dann als erbracht, wenn ein Überwachungsvermerk eines zugelassenen Instituts oder einer amtlichen Einrichtung auf den Baustoffen oder der Verpackung oder dem Lieferschein angebracht ist.
Die ggf. in eingeführten Technischen Baubestimmungen geforderten Kennzeichnungen werden davon nicht berührt.

Es dürfen nur Materialien eingebaut werden, deren Hersteller schriftlich versichert, bereits heute nach den Richtlinien der Produzentenhaftpflicht (EG-Novellierung) zu haften.
Benutzerinformationen mit Wartungs- und Pflegeanleitung sind entsprechend den Forderungen der Landesbau- ordnung und des Produkthaftungsgesetzes dem AG spätestens bei der Bauabnahme unaufgefordert zur Weitergabe an die Nutzer beweisscher als Nebenleistung zu übergeben.

Weiter gelten Materialpreise, sofern im Leistungsverzeichnis nicht anders gefordert, frei Baustelle abgeladen!

6.0 BAUSEITS BEIGESTELLTE EINBAUTEILE
Bauseitig beigestellte Einbauteile, die durch den Auftragnehmer einzubauen sind, gehen mit Anlieferung in den Gewahrsam des Unternehmers über und sind vor Beschädigungen und Diebstahl zu schützen.

Bedienungsanleitungen und Montageanleitungen für technische Anlagen und Pflegeanweisungen für Einbauteile sind bei Abnahme beweissicher als Nebenleistung zu übergeben.

7.0 KOORDINATIONSPFLICHT
Es wird besonders auf folgende Umstände hingewiesen:
Eine entsprechende Sorgfaltspflicht hinsichtlich Arbeitsschutz, Müllentsorgung, Transporte etc ist einzuhalten.
Vor Beginn der Arbeiten werden die Schnittstellen und
zeitlichen Abläufe in Koordination mit anderen Gewerken
gemeinsam abgestimmt. Der Auftragnehmer ist verpflichtet, an diesen Abstimmungen mit der vorgesehenen Fachbauleitung teilzunehmen.

Sind im Zuge von Schnittstellen mit anderen Gewerken ( z. Bsp. den haustechnischen Gewerken) verschiedenen Vorabeiten notwendig ist die Bauleitung, sowie die  vom AG betraute Firma mit genügend Vorlauf, aber mind. 2 Wochen zuvor über die betreffenden Arbeiten, mit der lokalen Angabe des Teilbereichs/Gebäudeteils zu informieren.

WEITERE FESTLEGUNGEN
Der AN verpflichtet sich an Baustellenbesprechungen, soweit diese sein Gewerk betreffen, teilzunehmen. Diese sogenannten Jour-Fixe Termine finden für gewöhnlich einmal im wöchentlichen Turnus statt. Die Kosten hierfür sind den Einheitspreisen einzukalkulieren, eine gesonderte Vergütung für Reisekosten, etc. findet nicht statt.

Der Auftragnehmer hat dafür Sorge zu tragen, dass während der Ausführung seiner Leistungen immer mindestens ein fließend deutsch sprechender Mitarbeiter seiner Firma auf der Baustelle anwesend ist.

Zu den auf der Baustelle vorzuhaltenden Ausführungsunterlagen zählen neben den Ausführungsplänen auch eine Ausfertigung der Leistungsbeschreibung.

Die Hauptverkehrswege sind bauseitig ausreichend für die geplanten Maßnahmen beleuchtet. In allen anderen Arbeitsbereichen, muss diese vom AN gestellt und eingerichtet werden. Ist dies der Fall, müssen die besagten Ausfwendungen in die Einheitspreise mit einkalkuliert werden.
Dies gilt insbesondere nicht für die Ausführung der Erdarbeiten! Hier wird bauseits keine Beleuchtung vorgesehen.

geplante Raumhöhen:
Erdgeschoss:
bis ca. 3,15m UK Ausbaudecke
bis ca. 3,50m UK Rohdecke
Obergeschosse:
bis ca. 2,75mUK Ausbaudecke
bis ca. 3,00m UK Rohdecke

BAUSTELLENORDNUNG
Der Auftragnehmer hat sich über die ausgehängte
Baustellenordnung zu informieren und deren Einhaltung zu gewährleisten. Zudem hat der AN dem bauseits beauftragten Sicherheits- und Gesundheitsschutzkoordinaror, vor Beginn der Arbeiten alle erforderlichen Unterlagen (Gefährdungsbeurteilungen, Unterweisungen etc.) zur Verfügung zu stellen. Sollte der AN Nachunternehmer einsetzen, liegt es in der Verantwortung des AN entsprechende Unterlagen des Nachunternehmers vor Ausführungsbeginn vorzulegen.

VERSTÖßE GEGEN DIE BAUSTELLENORDNUNG
Der Auftraggeber wird bei nachstehenden Verstößen gegen die Baustellenordnung sofort gebotene Maßnahmen ergreifen:

- Sämtliche Gesetzesverstöße auf der Baustelle,
  wie z.B. Diebstahl etc.

- Grobe Verstöße gegen den Arbeitsfrieden auf der
  Baustelle, wie z. B. tätliche Auseinandersetzungen, etc.

- Striktes Drogen -& Alkoholverbot!
 Missachten wird unmittelbar zur Anzeige gebracht!
 Es gibt keine Zweitverwarnung!

- Grobe Verstöße gegen die Arbeits-, Sicherheits- und Unfallverhütungsvorschriften, welche die Gesundheit und das Leben Anderer gefährden.

- Illegale Beschäftigungen von Arbeitskräften.

- Sonstige grobe Verstöße gegen die Baustellenordnung

Täglich nach Feierabend ist grundsätzlich in Eigenverantwortung durch die ausführende Firma dafür Sorge zu tragen, dass alle Fenster, Türen und sonstige Öffnungen über die Dritte in die Baustelle gelangen könnten, dicht geschlossen und richtig verriegelt sind!

Eine Notrufliste und die Vorankündigung sind für jeden
Beschäftigten zugänglich auf der Baustelle auszuhängen!

Veröffentlichungen über das Bauwerk und die Bauausführung durch den Auftragnehmer selbst oder durch Dritte auf Veranlassung des Auftragnehmers sind nur im Einvernehmen mit dem Auftraggeber zulässig.
Das gilt auch für die Veröffentlichung von Zeichnungen, Berechnungen und sonstigen Unterlagen, für Lichtbild-, Film-, Rundfunk- und Fernsehaufnahmen sowie für die Veröffentlichung von Informationen, die nur für einen beschränkten Kreis von Personen bestimmt sind.

## TECHN. VORBEMERKUNGEN
TECHNISCHE VORBEMERKUNGEN

MITGELTENDE NORMEN UND REGELN
Es gelten jeweils die aktuell gültigen Normen und Regeln in der zum Vertragsschluss gültigen Fassung, sowie die Vereinbarungen der dem Leistungsverzeichnis beigefügten VHB-Formblätter.

SONSTIGE ANGABEN
Der Auftragnehmer hat dafür Sorge zu tragen, dass während der Ausführung seiner Leistungen immer mindestens ein fließend deutsch sprechender Mitarbeiter seiner Firma auf der Baustelle anwesend ist.

Zu den auf der Baustelle vorzuhaltenden Ausführungsunterlagen zählt neben den Ausführungsplänen auch eine Ausfertigung dieser Leistungsbeschreibung.

Folgende Ausführungszeichnungen sind der Leistungsbeschreibung im Originalmaßstab beigefügt
Anlage A (Planliste):

Pläne Architektur
Grundrisse, Schnitte, Ansichten

Stand 14.05.2024/ 22.05.2024
- A-23017_W_A_GR UG_001-F
- A-23017_W_A_GR UG_002-F
- A-23017_W_A_GR EG_003-E
- A-23017_W_A_GR EG_004-F
- A-23017_W_A_GR 1.OG_005-E
- A-23017_W_A_GR 1.OG_006-C
- A-23017_W_A_GR 2.OG_007-D
- A-23017_W_A_GR 2.OG_008-C
- A-23017_W_A_GR 3.OG_009-D
- A-23017_W_A_GR 3.OG_010-C
- A-23017_W_A_GR 4.OG_011-D
- A-23017_W_A_GR 4.OG_012-C
- A-23017_W_A_GR DAS_013-D
- A-23017_W_A_GR DAS_014-B
- A-23017_W_A_GR DA_015-C
- A-23017_W_A_GR DA_016-B

Stand 14.05.2024/22.05.2024
- A-23017_W_A_AN_ N 1_001-C
- A-23017_W_A_AN_ N 2_002-C
- A-23017_W_A_AN_ O_003-A
- A-23017_W_A_AN_ S 1_004-D
- A-23017_W_A_AN_ S 2_005-B
- A-23017_W_A_AN_ W_006-B
- A-23017_W_A_ANB_ N_S _001-A
- A-23017_W_A_ANB_ O_W_002-A

- A-23017_W_A_SN A1_Längs_001-C
- A-23017_W_A_SN A2_Längs_002-C
- A-23017_W_A_SN B_Dachterrasse_003-C
- A-23017_W_A_SN C1_TR_AZ-004-C
- A-23017_W_A_SN C2_TR_AZ_005-D
- A-23017_W_A_SN D_Quer_006- D
- A-23017_W_A_SN E_Eingang_007-D
- A-23017_W_A_SN TR-01_02_008-A
- A-23017_W_A_SN TR-03_009-A

Stand 17.05.2024
- A-23017_W_A BE- Aushub-Freigabeplan

## 06 GERÜSTARBEITEN

### Titel 01 GERÜSTARBEITEN - AUSSEN

*Hinweis: Hinweis zur Ausführung*
Hinweise zur Ausführung
Die für die Gerüste vorgesehenen Standflächen bestehen aus ebenen Schotterflächen bzw. wiedereingebautem Aushubmaterial der Bodengruppen GI, GW, GU, SI, SW,  SU, rund ums Gebäude.

Werden Gerüste auf wasserführenden Flächen wie Dachterrassen und Flachdächer erstellt, hat der Auftragnehmer dafür zu sorgen, dass die wasserführende Eindichtung durch die Gerüstbelastung nicht perforiert bzw. beschädigt wird. Diese Flächen dürfen nur im Rahmen der zulässigen Belastung genutzt werden. Im Zweifel ist die Bauleitung zu informieren.

Das Verkleiden von Gerüsten mit Folie kann von der Bauleitung geschossweise verlangt werden. Jedoch muss darauf geachten wedern, dass eine Kaminwirkung bei ungünstigen Verhältnissen ausgeschlossen werden kann.

Metallgerüste sind gegen statische Aufladung zu erden.
Bohlen und Abdeckungen sind gegen Verschieben zu sichern.

Sofern im Leistungsverzeichnis nicht näher beschrieben, erfolgt die Gerüstverankerung nach den allgemeinen technischen Regeln.

Im Zuge der Leistungserfüllung ist es Aufgabe des Auftragnehmers, sich fachkundig mit dem Auftraggeber oder dessen Vertreter über die Gerüstverankerung an der Fassade oder sonstigen Bauteilen abzusprechen.
Die Verankerung ist so zu wählen, dass die Verankerungstechnik und das Schließen der Verankerungslöcher auf den Schichtenaufbau des Bauteilelementes (WDVS-Fassade bzw. hinterlüftete Fassade; Mauerwerk bzw. Stb-Wände) abgestimmt ist.

Weiterhin sind bei der Verankerung  die am Gebäude angeordneten Brandriegel zwingend zu berücksichtigen!

Beim Abrüsten an der Fassade entstehende Beschädigungen sind zu beseitigen oder über den Unternehmer für die Fassadengestaltung in eigener Regie und auf eigene Kosten ausbessern zu lassen. Werden die Schäden, sofern sie gering sind, selbst beseitigt, kann der Auftragnehmer das dazu benötigte Material in Kleinmengen über die Bauleitung anfordern. In jedem Fall sind die Beschädigungen der Bauleitung anzuzeigen.

Aussparungen und Ankerlöcher für die Gerüstverankerung werden im Zuge des Gerüstabbaus durch den Auftragnehmer der Fassadenbekleidung geschlossen. Dazu ist rechtzeitig der Abbautermin mit der Bauleitung und dem Auftragnehmer der Fassadenbekleidung abzustimmen. Entsprechend ist vom AN zu berücksichtigen, dass durch das parallele Arbeiten (Abbau Gerüst/Verschließen der Gerüstlöcher) Wartezeiten entstehen können.

Auf der Südseite soll am Gerüst ein Bauaufzug für den Materialtransport angeordnet werden. Das Gerüst ist an diesem Punkt zusätzlich zu verstreben und mit der Wand zu verankern. Die genaue Lage erfolgt nach Abstimmung mit der Bauleitung (Vorraussichtlich Süd-Fassade im Bereich der Achse F/15-16)

Die Materialtransporte erfolgen in Absprache mit der örtlichen Bauleitung.

Es sind keine Innenaufzüge nutzbar. Die Nutzung des Krans kann nur in in vorheriger Abstimmung mit der Bauleitung erfolgen.
Zum Abbau der Gerüste steht kein Kran zur Verfügung.

Eingänge und Hauseingänge (Pfosten-Riegel-Fassade) sind im vollen Öffnungsquerschnitt von Bauteilen der Gerüstanlage freizuhalten.

Im Bereich der Pfosten-Riegel Fassaden sind keine Verankerungen am Rohbau möglich. Die Bereiche der Außentüren, sowie die Bereiche der Fallrohre müssen überbrückt werden.

Der Auf-/ und Abbau der Gerüste erfolgt ggfs.in meheren Abschnitten und in enger Absprache mit der Bauleitung.

Sollten die Aufbau/Umbau/Abbau-Arbeiten der jeweiligen Teilflächen anstehen, müssen diese Arbeiten, nach schriftlicher Aufforderung durch die Bauleitung, innerhalb 1 Woche ausgeführt werden.

Manche Teilbereiche, wie bspw. die Einrüstung der Dachterrasse etc. erfolgen mehrfach und ggfs.
Abschnittsweise.

Der Nachweis der sauberen Gerüstanlieferung liegt beim Gerüstbauer und wird als Dokumentation vom AG angefordert.

Gerüstkontrollgänge sind ohne Aufforderungen durch den AN alle 4 Wochen eigenverantwortlich durchzuführen und zu dokumentieren.

Die voraussichtliche Gebrauchsüberlassung der Gerüste außen beläuft sich auf ca. 8 Monate.

Die voraussichtliche Gebrauchsüberlassung der Gerüste innen beläuft sich auf ca. 3 Monate.

Die detaillierten Zeiträume der Gebrauchsüberlassung werden nach Auftragsvergabe mitgeteilt.

Die jeweiligen Gerüstaufbauten sind vom AN schriftlich, unmittelbar nach dem fachgerechten Aufbau, freizugeben. Der ordnungsgemäße Aufbau ist mit örtlich angebrachten Plaketten zu kennzeichnen bzw. auszuweisen.

**01.1 Baustelleneinrichtung**
Baustelleneinrichtung für den gesamten Umfang dieser Ausschreibung.

Einzurechnen sind alle erforderlichen Vorkehrungen, insbesondere
-regelmäßige Teilnahme an Baubesprechungen (Bei schriftlicher Einladung durch die Bauleitung hat der AN am Termin der Folgewoche teilzunehmen.)
-Geräte, Maschinen, Fördergeräte, Hebezeug
-Autokran einschl. notwendiger An- und Abfahrten auch  für die Ausführungsunterbrechung
-Absperrungen, Sicherungen

Einrichten und Räumen der Baustelle
mit An- und Abfuhr, sowie Vorhalten
der zur Durchführung der nachstehend
beschriebenen Arbeiten erforderlichen
Maschinen, Geräte, Werkzeuge, Material- und Aufenthaltscontainern (soweit nach den Vorschriften der BG erforderlich) für die Dauer der Arbeiten, sowie Kräne, Mobilkräne oder Schrägaufzuge zum Materialtransport einschl. notwendiger An- und Abfahrten und Vorhaltung für die Dauer der Arbeiten.

Hierbei sind die in der Ausschreibung vorgegebenen begehbaren Flächen im Aussenbereich sowie der vorgegebenen Bauablauf zu berücksichtigen.
Menge: 1,000 Psch

**01.2 Verankerungsplan der Arbeitsgerüste**
Erstellen eines Verankerungsplanes für die zu erstellenden Gerüste.

Hierbei sind die am Gebäude angeordneten Brandriegel zwingend zu berücksichtigen
Menge: 1,000 Psch

**01.3 Arbeitsgerüst, Standgerüst, längenorientert, Lastklasse 4, W09**
Arbeitsgerüst Standgerüst, längenorientiert

Lastklasse:  4 (≥ 3,0 KN /m²),
Breitenklasse: W 09
Höhenklasse:  H1
gemäß DIN EN 12811-1 und DIN EN 12810-1.
auf tragfähiger, ebener Standfläche

Angaben zur baulichen Anlage:
Länge:  ca. 89,40m
Breite:  ca. 17,70m
Attikahöhe:  ca.18,35m
Höhe oberste Gerüstlage: ca. 18m

zur Ausführung folgender Arbeiten:
- Dachabdichtungs- und Klempnerarbeiten,
- Putz- und Wärmedämmarbeiten,
- Einbau der Pfosten-Riegel-Fassade, Fenster und Türen
- Ausführung der  Sonnenschutzarbeiten
- Ausführung Vorhangfassade EG mit großformatigen Fassadenplatten (keine Verankerung möglich)

Befestigung in der Tragkonstruktion der Fassade:
aus KS-Mauerwerk, sowie Stahlbeton

Aufbau der Wand:
UG:  30cm WU-Beton
EG-5.OG:  24 cm KS-MW bzw. Stb-Wand;
Betonbauteile wie Stb-Deckenränder, Unter-und Überzüge
UG:  16cm Perimeterdämmungg
EG: :  14cm hinterlüftete Fassade
1.OG - 4.OG: 17cm WDVS (inkl. Putz)

Leistungsumfang:  Aufbau, Abbau
Gebrauchsüberlassung wird gesondert vergütet

Der detaillierte Zeitraum der Gebrauchsüberlassung wird nach Auftragsvergabe mitgeteilt.

Nutzung aller Gerüstlagen inkl. der obersten Gerüstlage, Verankern nach Wahl des Auftragnehmers (nicht in Fensterlaibungen
Standfläche waagerecht auf Gelände über Lastverteiler belastbar.

Die Arbeitsebene ist in der Höhe so herzustellen, dass ein Arbeiten im Attikabereich des Flachdachs möglich ist.

Die Ausbildung von ordnungsgemäßen Übergängen vom Gerüst zur Dachfläche ist mit einzukalkulieren. Die Lage der Übergänge ist mit der Bauleitung im Vorfeld abzustimmen.

In dem Einheitspreis sind sämtliche eventuell entstehenden Kosten enthalten, wie z.B. Erstellen und Entfernen von Hilfsfundamenten, Schließen der Gerüstlöcher, erforderliche statische Nachweise und bauaufsichtlichen Abnahmen, Umbaukosten beim Einrüsten von Teilabschnitten.

Abstand zur Wand:
nach dem Rückbau der Konsolen(nach Einbau der Dämmung), darf der Abstand zwischen Wand und Gerüst max. 29cm betragen!

die Fuge Gerüst zur Wand ist für die Zeit bis zum Arbeitsbeginn der Wärmedämm- und Putzarbeiten mit Konsolen/ Belagsverbreiterungen zu schließen. Die Abrechnung erfolg in gesonderter Position.

Danach sukzessiver abschnittsweiser Rückbau der Gerüstverbreiterung zur Montage der WÄrmedämmung dund Außenputzarbeiten in Absprache mit der örtlichen Bauleitung.

Gerüstbrücke:
Die Bereiche der Haupteingänge (Pfosten-Riegel-Fassaden) sind mit einer Gerüstbrücke zu überbauen. Ebenso die seitlichen Fluchttüren im EG, sowie nach Angaben der Bauleitung im Bereich der Hauseinführungen. Der AN hat sich diese Angaben eigenverantwortlich aus den Planunterlagen und von der Bauleitung zu besorgen.
Die Abrechnung erfolgt in gesonderter Position.

Einzurechnen sind Um- und Anbau des Gerüstes im Bereich der Pfostenriegelfassade, je nach Erfordernis und Baufortschritt.

Innengeländer:
 Innengeländer als wandseitiger Seitenschutz bzw. Absturzsicherung, bestehend aus Geländerholm, Zwischenholm und ggf. Bordbrett.
Das Geländer ist im Bereich der späteren Pfostenriegelfassaden anzubringen.
Die Abrechnung erfolgt in gesonderter Position.

Unterlagsbohlen:
Unterlagsbohlen als Lastverteilplatten unter Gerüst und in Ablagebereichen der Dachterrassen
einschl. Verschnitt und Zuschnitt wo erforderlich.

Plattendicke:  25 mm
Lastaufnahme:  mind. 3 kN/m²

Zugang:
mittels Gerüst-Treppenturm. Die Abrechnung erfolgt in gesonderter Position

Aufzug:
geeignet für die Aufnahme eines Lastenaufzuges,  Die Abrechnung erfolgt in gesonderter Position
Menge: 4969,200 m²

**01.4 Gebrauchsüberlassung Standgerüst, Lastklasse 4**
Gebrauchsüberlassung des längenorientierten Standgerüstes (Positon 01.4)

Gebrauchsüberlassung: 8 Monate

Der detaillierte Zeitraum der Gebrauchsüberlassung wird nach Auftragsvergabe mitgeteilt.
Menge: 159014,400 m2Wo

**01.5 Zulage Aufbau an Schrägfassade**
Zulage zu Position: Standgerüst, Lastklasse 4, W09

zum Aufbau an der am Bau vorhandenen Schrägfassade im EG  (siehe Planung)
Menge: 38,500 m²

**01.6 Zulage Überbrücken von unverfüllten Arbeitsbereichen**
Zulage zu Position: Standgerüst, Lastklasse 4, W09

Überbrücken von unverfüllten Arbeitsbereichen durch eine Abfangung des Gerüstes
Zusatzmaßnahmen für Abfangung entsprechend der Gebrauchsüberlassung oder zusätzl. stat. Berechnung

Leistungsumfang:  Aufbau, Abbau,

Gebrauchsüberlassung wird gesondert vergütet
Menge: 10,000 m

**01.7 Schutzlage, Gummigranulatmatte, lose, 20 mm**
Bautenschutzmatte, als  Schutzlage auf Dächern (Wege, Terrassen, Dachüberstieg etc.) lose, pressgestoßen, inkl. aller Zuschnitte und Eckausbildungen unter Plattenbelag

Unterlage:  Abdichtungsbahn nach
  gewähltem System
Mattendicke:  ca. 20 mm
Material:  recycelbares Gummigranulat,
  gebunden mit PU-Bindemittel
Farbe:  nach Wahl des AG

Angebotenes Fabrikat: '.........'
Menge: 109,000 m²

**01.8 Arbeitsgerüst, Standgerüst, längsorientiert, Lastklasse 3, W06, Flachdach Dachterrasse, Dachausstieg 4.OG**
Arbeitsgerüst, Standgerüst, längenorientiert, Fassadengerüst DIN EN 12810-1

Lastklasse:  3(bis 2,0 KN /m²),
Breitenklasse:  W 06
Höhenklasse:  H1
gemäß DIN EN 12811-1 und DIN EN 12810-1.
auf tragfähiger, ebener Standfläche

Angaben zur Dachterrassenfläche:
Länge:  ca. 17,10m
Breite:  ca. 5,40m
Attikahöhe:  ca. 4,00m
Höhe oberste Gerüstlage: ca. 4,00m

Angaben zur Dachfläche Dachaufsstieg 4.OG:
Länge:  ca. 7,00m
Breite:  ca. 4,50m
Attikahöhe:  ca. 4,00m
Höhe oberste Gerüstlage: ca. 4,00m

zur Ausführung folgender Arbeiten:
- Dachabdichttungs- und Klempnerarbeiten,
- Putz- und Wärmedämmarbeiten,

Befestigung in der Tragkonstruktion der Fassade:
aus KS-Mauerwerk, sowie Stahlbeton

Aufbau der Wand:
UG:  30cm WU-Beton
EG-5.OG:  24 cm KS-MW bzw. Stb-Wand;
Betonbauteile wie Stb-Deckenränder, Unter-und Überzüge
UG:  16cm Perimeterdämmungg
EG: :  14cm hinterlüftete Fassade
1.OG - 4.OG: 17cm WDVS (inkl. Putz)

Leistungsumfang:  Aufbau, Abbau
Gebrauchsüberlassung wird gesondert vergütet

Der detaillierte Zeitraum der Gebrauchsüberlassung wird nach Auftragsvergabe mitgeteilt.

Nutzung aller Gerüstlagen inkl. der obersten Gerüstlage, Verankern nach Wahl des Auftragnehmers (nicht in Fensterlaibungen)
oberste Gerüstlage genutzt, Verankern nach Wahl des Auftragnehmers (nicht in Fensterlaibungen
Standfläche waagerecht auf Flachdachflächen, inkl. Abdecken der Abdicktung mit wetterbeständigen Dämmplatten und  Holzbohlen als Lastverteiler belastbar.

Die Arbeitsebene ist in der Höhe so herzustellen, dass ein Arbeiten im Attikabereich des Flachdachs möglich ist.

Die Ausbildung von ordnungsgemäßen Übergängen vom Gerüst zur Dachfläche ist mit einzukalkulieren. Die Lage der Übergänge ist mit der Bauleitung im Vorfeld abzustimmen.

Der Aufgang in die einzelnen Gerüstebenen erfolgt mittels Leitergang.

In dem Einheitspreis sind sämtliche eventuell entstehende Kosten enthalten, wie z.B. Erstellen und Entfernen von Hilfsfundamenten, Schließen der Gerüstlöcher, erforderliche statische Nachweise und bauaufsichtlichen Abnahmen, Umbaukosten beim Einrüsten von Teilabschnitten.

Abstand zur Wand:
nach dem Rückbau der Konsolen(nach Einbau der Dämmung), darf der Abstand zwischen Wand und Gerüst max. 29cm betragen!

die Fuge Gerüst zur Wand ist für die Zeit bis zum Arbeitsbeginn der Wärmedämm- und Putzarbeiten mit Konsolen/ Belagsverbreiterungen zu schließen. Die Abrechnung erfolg in gesonderter Position.

Danach sukzessiver abschnittsweiser Rückbau der Gerüstverbreiterung zur Montage der WÄrmedämmung dund Außenputzarbeiten in Absprache mit der örtlichen Bauleitung.

Gerüstbrücke:
Die Bereiche der Dachterrassenzugänge sind mit einer Gerüstbrücke zu überbauen.
Die Abrechnung erfolgt in gesonderter Position.

Einzurechnen sind Um- und Anbau des Gerüstes,  je nach Erfordernis und Baufortschritt.

Innengeländer:
Innengeländer als wandseitiger Seitenschutz bzw. Absturzsicherung, bestehend aus Geländerholm, Zwischenholm und ggf. Bordbrett.
Die Abrechnung erfolgt in gesonderter Position.

Unterlagsbohlen:
Unterlagsbohlen als Lastverteilplatten unter Gerüst und in Ablagebereichen der Dachterrassen
einschl. Verschnitt und Zuschnitt wo erforderlich.

Plattendicke:  25 mm
Lastaufnahme:  mind. 3 kN/m²
Menge: 341,000 m²

**01.9 Gebrauchsüberlassung Standgerüst, Lastklasse 3, Flachdach**
Gebrauchsüberlassung des längenorientierten Standgerüstes (Positon vor)

Gebrauchsüberlassung: 8 Monate

Der detaillierte Zeitraum der Gebrauchsüberlassung wird nach Auftragsvergabe mitgeteilt.
Menge: 10912,000 m2Wo

**01.10 Belagsverbreiterung/ Konsolen, bis 30 cm, LK 4**
Konsolen Belaggsverbreitung an auskragenden Bauteilen und Nischen wandseitig für Standgerüst, längsorientiert.

Konsolbreite:  bis 0,30 m
Lastklasse :  4

Leistungsumfang:  Aufbau, Abbau, Gebrauchsüberlassung wird gesondert vergütet
Menge: 2181,600 m

**01.11 Gebrauchsüberlassung Belagsverbreiterung/ Konsolen, LK 4**
Gebrauchsüberlassung der Konsolen/ Belagsverbeitung (Positon vor)

Gebrauchsüberlassung: 8 Monate
Menge: 69843,200 mWo

**01.12 Belagsverbreiterung/ Konsolen, bis 30 cm, LK 3**
Konsolen Belagsverbreitung wandseitig für Standgerüst, längsorientiert,Flachdach.

Konsolbreite:  bis 0,30 m
Lastklasse :  3

Leistungsumfang:  Aufbau, Abbau, Gebrauchsüberlassung wird gesondert vergütet
Menge: 90,400 m

**01.13 Gebrauchsüberlassung Belagsverbreiterung/ Konsolen, LK3**
Gebrauchsüberlassung der Konsolen/ Belagsverbeitung (Positon vor)

Gebrauchsüberlassung: 8 Monate
Menge: 2892,800 mWo

**01.14 Innenliegender Seitenschutz**
Innengeländer als wandseitiger Seitenschutz bzw. Absturzsicherung an allen Gerüstlagen der Arbeitsgerüste, bestehend aus Geländerholm, Zwischenholm und ggf. Bordbrett.

Das Geländer ist im Bereich der späteren Pfostenriegelfassaden anzubringen.

Leistungsumfang:  Aufbau, Abbau,

Gebrauchsüberlassung wird gesondert vergütet
Menge: 144,000 m

**01.15 Gebrauchsüberlassung innenliegender Seitenschutz**
Gebrauchsüberlassung des innenliegenden Seitenschutzes (Positon vor)

Gebrauchsüberlassung: 8 Monate

Der detaillierte Zeitraum der Gebrauchsüberlassung wird nach Auftragsvergabe mitgeteilt.
Menge: 4608,000 mWo

**01.16 Überbrückungen Systemgitterträger, Flachdach**
Einbau, Vorhaltung und Abbau einer Überbrückung im Gerüst aus Systemgitterträgern zur Lastverteilung der durch das Gerüst ankommenden Lasten auf das Flachdach.
Höhe über Standfläche bis ca. 4m

Hierzu werden zwischen den Gerüstrahmen zusätzliche Laststützen geschraubt.

Einzurechnen sind Um- und Anbau des Gerüstes, je nach Erfordernis und Baufortschritt.

Leistungsumfang:  Aufbau, Abbau,

Gebrauchsüberlassung wird gesondert vergütet
Menge: 5,000 m

**01.17 Gebrauchsüberlassung Systemgitterträger, Flachdach**
Gebrauchsüberlassung der Systemgitterträger, Flachdach (Positon vor)

Gebrauchsüberlassung: 8 Monate

Der detaillierte Zeitraum der Gebrauchsüberlassung wird nach Auftragsvergabe mitgeteilt.
Menge: 160,000 mWo

**01.18 Überbrückung Schwerlastgitterträger, Eingänge**
Einbau, Vorhaltung und Demontage einer Überbrückung im Gerüst aus Schwerlastgitterträgern zur Überbrücken der Bereiche der Haupteingänge (Pfosten-Riegel-Fassaden), sowie der  seitlichen Fluchttüren im EG.

Hierzu werden zwischen den Gerüstrahmen zusätzliche Laststützen geschraubt.

Länge des überbrückten Zwischnraumes:  ca. 5,00m
Höhe ber Standfläche:  ca. 18,00m

Einzurechnen sind Um- und Anbau des Gerüstes im Bereich der Pfostenriegelfassade, je nach Erfordernis und Baufortschritt.

Leistungsumfang:  Aufbau, Abbau,

Gebrauchsüberlassung wird gesondert vergütet
Menge: 32,000 m

**01.19 Gebrauchsüberlassung Schwerlastgitterträger**
Gebrauchsüberlassung der Systemgitterträger, Flachdach (Positon vor)

Gebrauchsüberlassung: 8 Monate

Der detaillierte Zeitraum der Gebrauchsüberlassung wird nach Auftragsvergabe mitgeteilt.
Menge: 1024,000 mWo

**01.20 Treppenaufgang als Gerüst-Treppenturm**
Auf- und Abbau, sowie Vorhaltung eines Treppenaufgangs für das Gerüst, Lastklasse 4, W09, (Gerüst der Position: 01.06)

in Form eines Gerüst-Treppenturmes nach DIN EN 12881-1,
Verankerung erfolgt am Gerüst
Treppenaufgang von der  Standfläche bis zur obersten Gerüstlage,

Laufbreite:  über 0,75 bis 1,00m
Grundfläche Treppe:  ca. 2,50 - 3,00 m
Gerüsthöhe von OK Aufstellfläche
bis OK oberster Belag:  ca 18,5 m

inkl. Aussen- und Innenschutz (Geländer) mit entsprechenden Halterungen,

sowie Belag als Übergang vom Gerüst zur Dachfläche mit seitlicher Absturzsicherung

Notwendige Unterlagen zur Lastverteilung für Gerüstfüße sind mit einzurechnen.

Leistungsumfang:  Aufbau, Abbau,

Gebrauchsüberlassung wird gesondert vergütet
Menge: 4,000 Stk

**01.21 Gebrauchsüberlassung Treppenaufgang**
Gebrauchsüberlassung des Treppenaufgangs als Gerüst-Treppenturm (Positon vor)

Gebrauchsüberlassung: 8 Monate

Der detaillierte Zeitraum der Gebrauchsüberlassung wird nach Auftragsvergabe mitgeteilt.
Menge: 128,000 StWo

**01.22 Aufzugsausleger, Tragfähigkeit 500kg/m²**
Aufzugsausleger,
Tragfähigkeit 500kg/m², an allen Gerüstebenen.

Lastklasse:  4
Einbauhöhe:  bis ca. 18,50m über Gelände

Leistungsumfang:  Aufbau, Abbau,

Gebrauchsüberlassung wird gesondert vergütet
Menge: 10,000 Stk

**01.23 Gebrauchsüberlassung Aufzugsausleger**
Gebrauchsüberlassung des Aufzugsausleger (Positon vor)

Gebrauchsüberlassung: 8 Monate

Der detaillierte Zeitraum der Gebrauchsüberlassung wird nach Auftragsvergabe mitgeteilt.
Menge: 320,000 Stck

**01.24 Bauaufzug für den Materialtransport, Traglast 500kg**
Auf- und Abbau, eines Bauaufzuges für den Materialtransport  nach DIN EN 12158-1, zur Ausführung der auf dem Gerüst vorgesehene Arbeiten.

Förderhöhe:  ca. 18,50m
Traglast:  max. 500kg
Befestigung: an Gerüst
Standfläche:  verdichteter Untergrund
Versorgung: 400V

Be- und Entlademöglichkeit über die Aufzugsausleger in allen Gerüstebenen.

Leistungsumfang:  Aufbau, Abbau,

Gebrauchsüberlassung wird gesondert vergütet
Menge: 1,000 Stk

**01.25 Gebrauchsüberlassung Bauaufzug Materialtransport**
Gebrauchsüberlassung des Bauaufzuges (Positon vor)

Gebrauchsüberlassung: 8 Monate

Der detaillierte Zeitraum der Gebrauchsüberlassung wird nach Auftragsvergabe mitgeteilt.
Menge: 32,000 StWo

**01.26 Umbau der Standgerüste, längsorientiert**
Umbau der Standgerüste, längsorientiert,

- durch Aus- und Einbauen eines Seitenschutzes
- durch Aus- und Einbauen von Überbrückungen
- durch Abbauen des Gerüstes im Bereich der Flachdächer und später wieder aufbauens.
Menge: 20,000 Stck

**01.27 Personenauffangnetz als Fallsicherung**
Personenauffangnetz als Fallsicherung in Deckenöffnungen u.dgl., horizontal gespannt,
an-, abbauen sowie vorhalten für die Dauer der Arbeiten.

Für die Montage und Demontage ist eine Montagehilfe (Gerüst) einzukalkulieren.

Montagehöhe: ca. 7,50m über Decken- Podestplatte im Luftraum

Bauseits keine Befestigungspunkte in der Stahlbetondecke vorinstalliert.

Für Dachöffnung 1,00 * 1,00m

Leistungsumfang:  Aufbau, Abbau,

Gebrauchsüberlassung wird gesondert vergütet
Menge: 3,000 Stk

**01.28 Gebrauchsüberlassung Personenaufgangnetz**
Gebrauchsüberlassung des Personenauffangnetzes (Positon vor)

Gebrauchsüberlassung: 8 Monate

Der detaillierte Zeitraum der Gebrauchsüberlassung wird nach Auftragsvergabe mitgeteilt.
Menge: 96,000 StWo

### Titel 02 GERÜSTARBEITEN - INNEN

**02.1 Arbeitsgerüst, Standgerüst, Flächenorientiert, Lastklasse 3, TRH**
Arbeitsgerüst, Standgerüst, flächenorientiert (Raumgerüst),  DIN EN 12811-1

Lastklasse:  3(bis 2,0 KN /m²),
Höhenklasse:  H1

Angaben zur Innenfläche (TRH 1+2)
Länge:  ca. 5,00m
Breite:  ca. 3,50m
Höhe:  ca. 6,50m (3. zu 4.OG/ bzw. 4. zu 5. OG))
Höhe oberste Gerüstlage: ca. 4,50m

Angaben zur Innenfläche (TRH 3)
Länge:  ca. 4,50m
Breite:  ca. 3,00m
Höhe:  ca. 6,50m (3. zu 4. OG)
Höhe oberste Gerüstlage: ca. 4,50m

zur Ausführung folgender Arbeiten:
- Spachtel-Arbeiten
- Maler-, Lackier-, Beschichtungsarbeiten
- Montagearbeiten

mit einer Gerüstlage, mit einer zusätzlichen Arbeitslage
verankern, Befestigung in der Tragkonstruktion (Stb-Wände),

Grundfläche rechteckig,
Aufbau in den jeweils zwei oberen Etagen der Treppenhäuser, mit 2-läufiger, gegenläufiger Treppe sowie Zwischenpodesten,
Standfläche abgetreppt
über Lastverteiler belastbar.

Leistungsumfang: Aufbau, Abbau,
Gebrauchsüberlassung wird gesondert vergütet

Der detaillierte Zeitraum der Gebrauchsüberlassung wird nach Auftragsvergabe mitgeteilt.

In dem Einheitspreis sind sämtliche eventuell entstehende Kosten enthalten, wie z.B. Schließen der Gerüstlöcher, erforderliche statische Nachweise und bauaufsichtlichen Abnahmen, Umbaukosten beim Einrüsten von Teilabschnitten.
Menge: 315,250 m³

**02.2 Gebrauchsüberlassung Standgerüst, Flächenorientiert, Lastklasse 3**
Gebrauchsüberlassung des flächenorientierten Standgerüstes (Positon vor)

Gebrauchsüberlassung: 3 Monate

Der detaillierte Zeitraum der Gebrauchsüberlassung wird nach Auftragsvergabe mitgeteilt.
Menge: 3783,000 m2Wo

**02.3 Arbeitsgerüst innen,Stangerüst, längsorientiert, schmaler Stellrahmen, Lastklasse 3, Treppenauge**
Arbeitsgerüste, Standgerüste innen, längenorientiert, schmaler Stellrahmen

Einbauort:  Treppenaug TRH 1 + 2
Lastklasse:  3(bis 2,0 KN /m²),
Breite:  schmaler Stellrahmen (ca. 0,36m)
Höhenklasse:  H1

gemäß DIN EN 12811-1 und DIN EN 12810-1.
auf tragfähiger, ebener Standfläche

Nutzung aller Gerüstlagen inkl. der obersten Gerüstlage,

für den Gebrauch im Innbereich des Gebäudes

Angaben zur Innenfläche (Treppenauge)
Länge:  ca. 3,235m
Breite:  ca. 0,535m
Höhe:  bis ca..21,00m
Höhe oberste Gerüstlage: ca. 16 + 20,00m

zur Ausführung folgender Arbeiten:
- Spachtel-Arbeiten
- Maler-/ Lackier-/ Beschichtungsarbeiten
- Montagearbeiten Metallbau

Befestigung in der Tragkonstruktion:
Stahlbeton

Grundfläche rechteckig,
aufstellen auf der Decke,
Standfläche waagerecht
über Lastverteiler belastbar.

Leistungsumfang: Aufbau, Abbau,
Gebrauchsüberlassung wird gesondert vergütet

Der detaillierte Zeitraum der Gebrauchsüberlassung wird nach Auftragsvergabe mitgeteilt.

In dem Einheitspreis sind sämtliche eventuell entstehenden Kosten enthalten, wie z.B. Schließen der Gerüstlöcher, erforderliche statische Nachweise und bauaufsichtlichen Abnahmen, Umbaukosten beim Einrüsten von Teilabschnitten.
Menge: 116,460 m2

**02.4 Gebrauchsüberlassung Standgerüste innen, schmaler Stellrahmen, Lastklasse 3**
Gebrauchsüberlassung des längenorientierten Standgerüstes, schmaler Stellrahmen (Positon vor) über die Grundeinsatzseit hinaus

Gebrauchsüberlassung: 3 Monate

Der detaillierte Zeitraum der Gebrauchsüberlassung wird nach Auftragsvergabe mitgeteilt.
Menge: 1397,520 m2Wo

**02.5 Arbeitsgerüst, Standgerüst, Flächenorientiert, Lastklasse 3, Eingang**
Arbeitsgerüst, Standgerüst, flächenorientiert (Raumgerüst),  DIN EN 12811-1

Lastklasse:  3 (bis 2,0 KN /m²),
Höhenklasse:  H1

Angaben zur Innenfläche (Eingang)
Länge:  ca. 3,90m
Breite:  ca. 3,90m
Höhe:  ca. 7,00m
Höhe oberste Gerüstlage: ca. 5,00m

zur Ausführung folgender Arbeiten:
- Spachtel-Arbeiten
- Trockenbau-Arbeiten
- Maler-, Lackier-, Beschichtungsarbeiten
- Montagearbeiten

mit einer Gerüstlage, mit zusätzlichen Arbeitslagen
verankern, Befestigung in der Tragkonstruktion (Stb-Wände),

Grundfläche rechteckig,
aufstellen auf der Decke,
Standfläche waagerecht
über Lastverteiler belastbar.

Leistungsumfang: Aufbau, Abbau,
Gebrauchsüberlassung wird gesondert vergütet

Der detaillierte Zeitraum der Gebrauchsüberlassung wird nach Auftragsvergabe mitgeteilt.

In dem Einheitspreis sind sämtliche eventuell entstehende Kosten enthalten, wie z.B. Schließen der Gerüstlöcher, erforderliche statische Nachweise und bauaufsichtlichen Abnahmen, Umbaukosten beim Einrüsten von Teilabschnitten.
Menge: 212,940 m³

**02.6 Gebrauchsüberlassung Standgerüst, flächenorientiert, Lastklasse 3**
Gebrauchsüberlassung des flächenorientierten Standgerüstes (Positon vor)

Gebrauchsüberlassung: 3 Monate

Der detaillierte Zeitraum der Gebrauchsüberlassung wird nach Auftragsvergabe mitgeteilt.
Menge: 2555,280 m2Wo

**02.7 Arbeitsgerüste innen, Standgerüst, längsorientiert, Lastklasse 3**
Arbeitsgerüste, Standgerüste innen, längenorientiert

Lastklasse:  3 (bis 2,0 KN /m²),
Breitenklasse:  W 06
Höhenklasse:  H1
gemäß DIN EN 12811-1 und DIN EN 12810-1.
auf tragfähiger, ebener Standfläche

Nutzung aller Gerüstlagen inkl. der obersten Gerüstlage,

für den Gebrauch im Innbereich des Gebäudes

Angaben zur Innenfläche (Eingang)
Länge:  ca. 3,90m
Breite:  ca. 3,90m
Höhe:  ca. 7,00m
Höhe oberste Gerüstlage: ca. 5,00m

zur Ausführung folgender Arbeiten:
- Putz-/ Spachtel-Arbeiten
- Trockenbauarbeiten
- Maler-/ Lackier-/ Beschichtungsarbeiten
- Montagearbeiten

Befestigung in der Tragkonstruktion der Wände:
Stahlbeton

Grundfläche rechteckig,
aufstellen auf der Decke,
Standfläche waagerecht
über Lastverteiler belastbar.

Leistungsumfang: Aufbau, Abbau,
Gebrauchsüberlassung wird gesondert vergütet

Der detaillierte Zeitraum der Gebrauchsüberlassung wird nach Auftragsvergabe mitgeteilt.

In dem Einheitspreis sind sämtliche eventuell entstehende Kosten enthalten, wie z.B. Schließen der Gerüstlöcher, erforderliche statische Nachweise und bauaufsichtlichen Abnahmen, Umbaukosten beim Einrüsten von Teilabschnitten.
Menge: 109,200 m²

**02.8 Gebrauchsüberlassung Standgerüste innen, Lastklasse 3**
Gebrauchsüberlassung des längenorientierten Standgerüstes (Positon vor) über die Grundeinsatzseit hinaus

Gebrauchsüberlassung: 3 Monate

Der detaillierte Zeitraum der Gebrauchsüberlassung wird nach Auftragsvergabe mitgeteilt.
Menge: 1310,400 m2Wo
